# Sanierung + Erweiterung Schule Grassau
Angebotsaufforderung (GAEB DA 2000 1.2, DA83)
Projekt: 18050-B
Währung: EUR
Auftraggeber: Gemeinde Grassau, Marktstraße 1, 83224 Grassau; DV-Nummer: 18050-B-; Vergabenummer: 18050-B-
Erstellt mit: BECHMANN AVA 2025.120/ GAEB Toolbox V3.3 G90 R20210630, BECHMANN AVA 2025.120, 05.08.2026

## Zusätzlicher Text
Wichtige allgemeine Hinweis zum Gebäudebestand
Bestandspläne zum Gebäudekomplex sind nur teilweise vorhanden. Die im LV angegebenen Konstruktionsarten zum Mauerwerk und den Geschossdecken basieren auf diesen unvollständigen Bestandsplänen auf  Erkenntnissse n vorangegengener Untersuchungen der Füßböden, abgehängter Decken und Wandbeschichtungen und -belägen auf Schadstoffe.
Davon ausgehend sind die Innen- und Außenwände ab EG aus Betonhohlblock- und Ziegelmauerwerk mit Stützen, Stürzen, Unter- und Überzügen aus Stahlbeton hergestellt. Der Innen- und Außenwandputz besteht aus Zement- bzw. Kalkzementmörtel.
Die Geschossdecken des Bestandsgebäudekomplexes sind konstruiert als Holzbalkendecken sowie Stb-Rippendecken und Stahlblech-Leichtträgerdecken mit Betonhohlsteinfüllungen, beide mit Aufbeton. Die einzelnen Deckenkonstruktionen können nur ungenau den jeweiligen Bauteilen zugeordnet werden.

Folgende zulässigen Deckenbelastungen dürfen während der Bauarbeiten nicht überschritten werden:
-  max. zulässige Flächenlast 300 kg/m² (3 kN/m²)
-  max. zulässige Einzellast/Punktlast 400 kg (4 kN) - Verteilung der Last mittels Kanthölzern o. ä. auf mind. 2 Decken-Längsträger bei Holzbalken-, Stb-Rippen-
und Stahlblech-Leichtträgerdecken mit Betonhohlsteinfüllungen.

Abgehängte Deckenlasten an Stahlblech-Leichtträgerdecken mit Betonhohlsteinfüllungen dürfen nur an den Betonhohlsteinfüllungen erfolgen. Dabei darf die Last pro Dübel maximal 5 kg nict überschreiten.

Gegenüber den Beschreibungen im LV muss mit Abweichungen bei den vorzufindenden Mauerwerksarten und Deckenkonstruktionen gerechnet werden.
Die KG-Innen- und Außenwände sind als Stahlbetonwände hergestellt, die Bodenplatte aus Stampfbeton.
An den Außenwänden wurde ein teerhaltiger Schwarzanstrich als Bauwerksabdichtung aufgebracht.

Schadstoffbelastete Baumaterialien sind, soweit festgestellt, im LV angegeben und der Ausbau sowie die Entsorgung dieser Materielien nach Erfordernis beschrieben.

Diese Hinweise sind bei der Ausführung sämtlicher Abbruch- und Bauarbeiten am Gebäudebestand zu berücksichtigen und zu beachten.

## 18050-B- Schreinerarbeiten - Festeinbauten, BA II
Datum: 05.08.2026

*Hinweis: Allgemeine Vorbemerkungen*
ALLGEMEINES

Die Baumaßnahme ist in 3  Bauabschnitte unterteilt, die zeitlich getrennt
  hintereinander folgend ausgeführt werden. Die einzelnen Bauabschnitte
  sind planerisch in einzelne Bauteile aufgegegliedert.
    1. BA:  Sanierung des nördlichen, vollunterkellerten
  Bestandsgebäudeabschnitts am Birkenweg, bestehend aus
  dem 3-geschossigen Bauteil 3 und dem 4-geschossigen
  Bauteil 4 (bereits abgeschlossen).
    2. BA:  Sanierung des zurückgesetzten und bis zum Birkenweg
  ausgerichteten, 3-geschossigen Bestandsgebäudeabschnitts
  aus den 3-geschossigen, teilunterkellerten Bauteilen 1 + 2.
    3. BA:  Abbruch des Bt5 aus unterkellertem 2-geschossigem Anbau mit
  Turnhalle und nachfolgendem Erweiterungsneubau am Birkenweg,
  aus  dem 4-geschossigen, an den 1. BA angeschlossen, nicht
  unterkellerten Bt6.

Das Leistungsverzeichnis umfasst nur den 2. Bauabschnitt.

Lage des Grundstücks
  Das Grundstück befindet innerhalb der Marktgemeinde
  83224 Grassau, Landkreis Traunstein, Flnr. 74,
  Schulgebäude Birkenweg 10 - 14

Umgebung
  Das Baugrundstück grenzt an die benachbarte Sporthalle an.

  Begrenzung:
  im Norden:  Öffentl. Straße Birkenweg mit Wohnbebauung,
  Kindergarten und Schule (Containeranlage)
  im Osten:  Sporthalle
  im Westen:  Bushaltestelle
  und Süden:  Gemeindestraße (Marktstraße), Brachflächen

Die Baumaßnahme wird bei laufendem Schulbetrieb im jeweils  fertggestellten Bauabschnitt durchgeführt sowie bei laufendem Betrieb der benachbarten Sporthalle, in der Schul-Containeranlage und Kindergarten in der örtlichen Umgebung.
Die Öffnungs- und Schließzeiten der Schule und des Kindergartens sind bei Anlieferungen und Abtransporten zu berücksichtigen.
Der Birkenweg im Norden der Sanierungsgebäude ist für den öffentlichen Verkehr freizuhalten. Die Marktstraße vor der Gebäudesüdseite ist gesperrt und als erweiterte Pausenhoffläche dem Schulbetrieb zugeordnet.

Höhenentwicklung
  Das vorhandene Baugelände liegt nahezu ebenflächig im Mittel mit
  OK auf ca. 537,15 m üNN etwa auf OK Straßennieveau des
  Birkenwegs.
  Leichte Höhenunterschiede bis ca. 60 cm sind durch Anschüttungen
  und Lichtgräben unmittelsbar am Schulgebäudes vorhanden.

  Gebäudebezugshöhe:
  +/- 0,00  =  538,53 m.ü.NN OK FB Bestandsgebäude

Erschließung
    2. Bauabschnitt:
  Die Baustelleneinrichtungsfläche ist von der Orthenburger Straße  (B305)
  aus über die Marktstraße zufahrbar. Andienungen an die Sanierungsgebäude
  Bt1 + 2 von der Markstraße aus über den Birkenweg.
  Zugänge zum Sanierrungsgebäudeteil sind über den rückseitigen Eingang im
  EG des 1-geschossigen Anbaues an der Südseite und über den Haupteingang am Birkenweg im EG gegeben.

Baustelleneinrichtungsfläche/Parkplätze
Lagerflächen und sind auf der Baustelleneinrichtungsfläche
im Westen (Parkplatz) vorhanden.
Parkplätze sind im öffentl. Verkehrsraum im Norden des Birkenwegs vorhanden sowie in geringer Anzahl innerhalb der Baustelleneinrichtungsfläche.

Bauablauf, Bauwerk
    2. BA:
  Konstruktion:  Mauerwerksbau mit unterschiedlichen Deckenkonsruktionen
  aus Holzbalken-, Betonhohlkörper-, Stb-Rippendecken und
  Stahlbetondecken.
  Satteldächer, teilweise abgewalmt, in Holzkonstruktion und
  Ziegeldeckung.
  Teilabbruch von Stb- und Mauerwerkswänden, Schließen und
  Herstellen von Wand-, Tür- und Fensteröffnungen, Decken-
  und Wandunterfangungen mittels Stahlträgereinbau,
  1-geschossige Aufstockung in Holzbauweise über Bauteil 1,
  Neuausstattung mit Schulmobiliar.

  Fassaden:  Überdeckung der vorh. Putzfassade in anteilig mit
  wärmegedämmter, hinterlüfteter Holzverkleidung
  und mit Wärmedämmverbundsystem.
  .  Innenausbau:  Ausbau/Neueinbau Fenstern, Außen- und Innentüren, neuer Innenputz, Einbau schwimmender Estriche,
  abgehängter GK-Decken, Bodenbeläge etc., mobile
  Trennwandeinbau im Bauteil 2.

  Technische
  Ausrüstung:  Entkernung der Sanitärzellen, Neuinstallation und
  -ausstattung der Elektro-, Sanitär-, Heizungs- und
  Lüftungstechnik, Neueinrichtung der WC etc. im
  gesamten Gebäudekomplex.

Auflagen aus der Baugenehmigung
  Die Auflagen aus der Baugenehmigung sind zu beachten. Diese sind vor
  Baubeginn anzufordern.

Baubewachung
  Eine Baubewachung ist nicht vorgesehen.

Nebenleistungen
Nebenleistungen sind in den ZTV Allgemein und den gewerkespezifischen  ZTV beschrieben.

Planausgabe
  Die Planausgabe erfolgt grundsätzlich über die Ausgabeplattform
  PLANFRED. Der AN erhält nach erfolgter Beauftragung die
  Zugangsberechtigung zum Herunterladen sämtlicher Pläne und
  Ausführungsunterlagen.

  Vom AN sind Ausführungspläne rechtzeitig vor Ausführungsbeginn
  beim AG anzufordern.

Abkürzungen in der Ausschreibung
    -  AG  Auftraggeber
    -  AN  Auftragnehmer
    -  o.glw.  oder gleichwertig
    -  v.g.  vorgenannt
    -  EP  Einheitspreis
    -  OK RB  Oberkante Rohboden
    -  OK FFB  Oberkante Fertigfußboden
    -  Mw  Mauerwerk
    -  Stb  Stahlbeton

*Hinweis: Allgemeine Zusätzliche Technische Vorbemerkungen*
Allgemeine Zusätzliche Technische Vorbemerkungen

Die Technischen Vorbemerkungen gelten für alle im Folgenden beschriebenen Leistungsbereiche sowie ergänzend die Zusätzlichen Technischen Vorbemerkungen einschl. der Normen, die den einzelnen Leistungsbereichen vorangestellt sind.
Zugrundegelegt ist die VOB Teil C, die jeweils zutreffenden Normen und Regeln in der zum Vertragsschluss gültigen Fassung einschließlich der Änderungen, Berichtigungen und Beiblätter, insbesondere:

DIN  18 299  Allgemeine Regelungen für Bauarbeiten jeder Art
DIN  18 202  Maßtoleranzen im Hochbau
DIN  4 102  Brandverhalten von Bauteilen und Baustoffen
DIN  4 108  Wärmeschutz im Hochbau
DIN  4 109  Schallschutz im Hochbau

ergänzend gelten grundlegend:
-  die Pläne des Architekten
-  die Pläne und Auflagen des Statikers sowie der übrigen Sonderfachleute
  und Bausachverständigen
-  VDE-, VDEW-und VDI-Richtlinien, soweit für das jeweilige Gewerk zutreffend
-  die Bayerische Bauordnung
-  die Auflagen der Bauaufsichtsbehörden
-  die Richtlinien und Vorschriften der Berufs- und Fachverbände
-  die Richtlinien und Empfehlungen von Fachinstituten
-  die Unfallverhütungsvorschriften der Berufsgenossenschaften
-  das aktuelle Energieeinspargesetz - EEG
-  die Einbau- und Verarbeitungsvorschriften der Hersteller
-  alle anerkannten Fachregeln sowie neuesten techn. Erkenntnisse
-  das Kreislaufwirtschafts- und Abfallgesetz (KrW-/AbfG), gültige Fassung.

Hinweis zur Leistungsausführung nach Bauabschnitten
Die ausgeschriebenen Leistungen umfassen nur den 2. Bauabschnitt.
Die Leistungen zu den weiteren Bauabschnitten (1. und 3. BA) sind in diesem Leistungsberzeichnis nicht enthalten.
Die einzelnen Bauabschnitte mit Untergliederung in Bauteile sind dem beigefügten  Übersichtsplan zm Leistungsverzeichnis zu entnehmen.

Der AN hat dafür zu sorgen, dass weder für Personen noch für den ruhenden und fließenden Verkehr angrenzender Straßen noch für benachbarte Gebäude keine Gefährdung durch die Bauarbeiten bestehen.
Für eine an die Baustelle angrenzende sichere Verkehrsführung ist zu sorgen.
Der Auftragnehmer hat sicherzustellen, dass der Baubereich nach den geltenden Vorschriften abgesperrt und gesichert ist, sowohl bei laufendem Baustellenbetrieb als auch während der arbeitsfreien Zeit.
Für den ausreichenden Emmissions- und Immissionschutz hat der AN zu sorgen.

Alle hierfür notwendigen Aufwendungen sind in die EP einzurechnen, sofern nicht gesonderte Positionen im LV beschrieben sind.
Lärmintensive Arbeiten sind mind. 14 Tage vor der Ausführung bei der Bauleitung anzumelden.
Vor Beginn der Arbeiten hat sich der AN über die örtlichen Gegebenheiten hinsichtlich Maschineneinsatz, Lagerflächen für Personalunterkünfte, Geräte, Material etc. zu informieren.

Bauseitige Leistungen
Die Kosten für Baustrom und Bauwasser trägt der AG.

Baustellenordnung
Liefer- und Abtransport sind so zu terminieren, dass diese nicht mit Betrieb der angrenzenden Schule, der benachbarten Sporthalle sowie dem Verkehr im Umfeld der Schulcontaineranlage und des Kindergartens kollidieren. Vorwiegend sind dabei die Uhrzeiten des allgemein üblichen Beginns und Endes des werktäglichen Schul-/Kindergartenbetriebs zu berücksichtigen. Wartende Baustellen-LKW sind im Umfeld des Kindergartens und der Schulcontaineranlage nicht zulässig.
An- und Abtransporte sind mit Hilfe von Sicherheitsposten (Einweiser) zu organisieren, der die gefahrlose Ein- und Ausfahrt von LKW und sonstigen Fahrzeuge zur Baustelle regelt.

Die gesetzlichen Auflagen des Umweltschutzes sind einzuhalten.
Die Geräte- und Maschinenschutzverordnung in der aktuellen Fassung sowie die einschlägigen Vorschriften für die Lagerung wassergefährdender Flüssigkeiten sind zu beachten.
Die Richtlinien zum Schutz von Bäumen und Sträuchern im Bereich von Baustellen (RSBB) sind zu beachten.

Im Hinblick auf Baulärm gelten die Anforderungen
-  des BIMSchG
-  der Allg. Verwaltungsvorschrift gg.
  Baulärm-Geräuschimmissionen
-  aller übrigen einschlägigen landesrechtlichen
  Vorschriften Bayerns
  Die Baustellenordnung des SiGeKo ist vom AN einzuhalten.

Beweissicherung
Dem AN wird empfohlen, für angrenzende Zauneinfriedungen, Pflasteranschlüsse an die Gebäude sowie private Hof- und Zufahrtsbereiche durch eine entsprechende digitale Fotodokumentation den Zustand vor Baubeginn festzuhalten und  zu dokumentieren.
Die Beweissicherung an Gebäuden und Anlagen wird bei Bedarf vor Baubeginn vom AG durchgeführt.

Leistungsumfang und Preise
Die ausgeschriebenen Leistungen sind in fix und fertiger Arbeit anzubieten und im Auftragsfalle auszuführen einschl. Materiallieferung, Gerätestellung und -vorhaltung, Vertragen an der Baustelle, eventueller Zwischenlagerung und Einbau incl. aller Nebenleistungen. Die Einheitspreise sind dem entsprechent zu kalkulieren.

Der Auftragnehmer übernimmt für die angebotenen Leistungen die Verpflichtung der Vollständigkeit, d.h. Leistungen und Nebenleistungen, die sich bei den gewerkespezifischen Leistungsbereichen zwangsläufig ergeben, sind einzukalkulieren, auch wenn diese nicht ausdrücklich erwähnt sind.

Nebenleistungen sind in den gewerkespezivischen ZTV´s sowie in Positionstexten beschrieben.

Der Auftragnehmer ist verpflichtet, von Ihm bzw. seiner Sub- und Nachunternehmen verursachte Beschädigungen und Verschmutzungen jeder Art an best. Gebäuden und Freianlagen auf seine Kosten zu beseitigen.
Weiteres ist in den Technischen Vorbemerkungen zu den einzelnen Leistungstiteln/-bereichen beschrieben.

Anforderungen an Baumaterialien, -stoffe und -teile
Alle Stoffe sind, soweit die Positionsbeschreibung nichts Gegenteiliges festlegt, vom AN zu liefern. Es dürfen nur zugelassene Baustoffe mit CE-Zertifizierung
verwendet werden. Sie dürfen keine Schadstoffe, bzw. gesundheitsgefährdende Stoffe enthalten.
HFCKW- und FCKW-haltige Produkte dürfen nicht eingebaut werden.
Materialien, Dimensionierungen und die Ausführung von Bauteilen müssen den geprüften, statischen Vorgaben, den brandschutztechnischen Auflagen gemäß Bauschein, den wärme- und schallschutztechnischen Anforderungen entsprechen. Diesbezügliche Nachweise, Prüfzeugnisse und Zulassungen sowie Produkt- und die CE-Kennzeichnungen sind vom AN unaufgefordert vor Einbau entsprechender Materialien der örtlichen Bauleitung vorzulegen.

Die Prüfungsergebnisse sind dem AG rechtzeitig vor Ausführung vorzulegen. Kontrollprüfungen werden durch den AG durchgeführt.

Materialauszüge
erfolgen eigenverantwortlich durch den AN unter Berücksichtigung der Herstellerrichtlinien.
Nachweise und Bescheinigungen bezüglich Qualität, Brandverhalten, Toxizität u.ä. von Werkstoffen sind vor dem Einbau vom AN unaufgefordert und kostenfrei vorzulegen.

Firmen- und Materialvorgaben
Der im Leistungsbeschrieb geforderte Standard ist einzuhalten. Die Produktauswahl bleibt dem Bieter überlassen. Die Gleichwertigkeit des angebotenen Produktes ist in jedem Falle kostenfrei nachzuweisen.
Materialnachweise, Produktzertifikate und Prüfzeugnisse sind vor der Ausführung unaufgefordert der Bauleitung vorzulegen.

Terminplan
Innerhalb von 10 Tagen nach Auftragserteilung ist vom Auftragnehmer auf Basis des
Projektterminplanes der Bauleitung und auf Grundlage der Vertragsfristen ein detailierter Ablaufsplan für sein Gewerk mit Terminierung von Leistungsabschnitten zu erstellen und der Bauleitung zu übergeben.
Die terminliche Abwicklung und zeitliche Kontrolle der Baudurchführung erfolgt mittels fortgeschriebenem Balkenpan und Terminlisten.
Der Auftragnehmer erkennt diese Steuerung als verbindlich an.

Höhenverhältnisse und Maße
Die Höhenverhältnisse sind vor Beginn der Arbeiten vom AN eigenverantwortlich zu überprüfen.
Alle Maße sind am Bau zu nehmen. Bei Überschreitung der Toleranzgrenzen nach DIN 18201 und 18203 ist der Auftraggeber zu verständigen
Das gilt insbesondere für vorhandene und vorgesehene Winkeltoleranzen.
Bei Abweichungen von den Planungsunterlagen ist unverzüglich die Bauleitung zu informieren.

Hinweise zur Abrechnung/Aufmaß
Alle Leistungen, die nicht aus Plänen und Zeichnungen ermittelt werden können, bzw. von diesen abweichen, sind gemeinsam mit der Bauleitung des AG aufzumessen. Nachträglich vorgelegte Aufmaßblätter, die nicht das gemeinsame Aufmaß ergänzen oder diesem widersprechen, werden nicht anerkannt.
Die Aufmasse sind ständig, dem Baufortschritt entsprechend, zu erstellen und mit den darauf basierenden Rechnungsstellungen einzureichen.
Rechnungen, die nicht durch gemeinsame Aufmasse belegt sind werden nicht anerkannt.
Vom AN sind auf Verlangen ergänzende Aufmaßskizzen kostenfrei zu erstellen und vorzulegen.
Aufmaße zu den Leistungen bei mehreren Bauabschnitten, Bauteilen oder Gebäuden sind nach diesen getrennt zu erstellen; auch dann, wenn diese im Leistungsverzeichnis gesamtheitlich und nicht getrennt ausgeschrieben wurden.
Abschlagsrechnungen, die nach erfolgter Abnahme der Baumaßnahme eingereicht werden, werden nicht akzeptiert.

Bautagebuch
Das Führen eines Bautagebuches ist in den gewerkespezifischen ZTV geregelt.

Schutz von Fremdgewerken
Der AN ist verpflichtet Fremdgewerke ohne zusätzliche Aufforderung wirksam vor Verschmutzung und Beschädigungen zu schützen. Von Ihm bzw. seiner Sub- und Nachunternehmen verursachte Beschädigungen und Verschmutzungen jeder Art an Vorgewerken sowie an bestehenden Gebäuden und Freianlagen hat er auf seine Kosten zu beseitigen.
Kommt er dieser Verpflichtung nicht nach, kann dies durch Dritte auf seine Kosten erfolgen. Verursachte Schäden gehen zu Lasten des AN.

Schuttbeseitigung
Die Baustelle ist ständig rein zu halten und einschl. der Zufahrten ist regelmäßig,
wenn erforderlich arbeitstäglich, von Verunreinigungen (Bauschutt, Verschmutzung
der Straße durch Baustellenfahrzeuge, etc.) zu säubern.
Die Beseitigung und Entsorgung des aus der eigenen Arbeit anfallenden Schutts und Verunreinigung sowie Verpackungsmaterial hat ohne zusätzliche Aufforderung zu erfolgen.
Vergraben und Verbrennen an der Baustelle ist nicht statthaft.
Kommt der AN der Verpflichtung nicht nach, geschieht dies durch Dritte auf Rechnung des AN.

Rauchen und Alkoholkonsum
Im Gebäude, auf dem gesamten Baugelände und entlang von Schulwegen ist das Rauchen sowie das Konsumieren von Alkohol verboten. Davon ausgenommen ist der vom AN eingerichtete Pausenbereich (z. B. Personalcontainer).
Ein absolutes Alkoholverbot auf der Baustelle und während der Arbeitszeiten des AN liegt im eigenen Verantwortungsbereich des AN.

*Hinweis: ZTV Schreinerarbeiten*
Zusätzliche Technische Vorbemerkungen zu den Schreinerarbeiten

Die Technischen Vorbemerkungen gelten für alle im Folgenden beschriebenen Leistungsbereiche sowie ergänzend die Zusätzlichen Technischen Vorbemerkungen, die den einzelnen Leistungsbereichen vorangestellt sind.
Zu Grunde gelegt ist die VOB Teil B/C, die jeweils zutreffenden Normen und Regeln in der zum Vertragsschluss gültigen Fassung einschließlich der Änderungen, Berichtigungen und Beiblätter, insbesondere:

DIN  18 355  Tischlerarbeiten
DIN  18 357  Beschlagarbeiten
DIN  18 364  Korrosionsschutz an Stahl- und Aluminiumbauten
DIN  18 363  Maler- und Lackierarbeiten
DIN EN  13 501  Klassifizierung von Bauprodukten und Bauarten zu ihrem
  Brandverhalten

Soweit in der Leistungsbeschreibung auf Technische Spezifikationen, z. B. nationale
Normen, mit denen Europäische Normen umgesetzt werden, europäische technische Zulassungen, gemeinsame technische Spezifikationen, internationale
Normen, Bezug genommen wird, werden auch ohne den ausdrücklichen Zusatz:
"oder gleichwertig", immer gleichwertige Technische Spezifikationen in Bezug
genommen.

Leistungsumfang
Die ausgeschriebenen Leistungen sind in fix und fertiger Arbeit einschl. Materiallieferung, Gerätestellung, Vertragen an der Baustelle, eventueller Zwischenlagerung und Einbau inkl. aller Nebenleistungen nach
DIN 18299, DIN 18355, DIN 18357, DIN 18364 und DIN18363 anzubieten und im Auftragsfalle auszuführen.
Desweiteren sind folgende Leistungen mit dem EP der Positionen abgegolten und werden nicht gesondert vergütet:
-  Alle Maße sind vom AN vor der Materialbestellung vor Ort zu überprüfen
-  Die maßliche Abstimmung von Einbauteilen ist Sache des AN
-  Anfertigung der Konstruktionszeichnungen, mind. im Maßstab 1:20
-  Abschnittsweise bzw. zeitlich getrennte Ausführung einzelner Leistungen
-  Bemusterung der angebotenen Materialien (Holzwerkstoffplatten, Oberflächen,
  Beschläge etc.) vor Ausführung. anhand von Musterstücken
-  Erbringen von Nachweisen bezüglich Qualität etc.
-  Zuschneiden und Montieren und Richten
-  Sämtliche Plattenzuschnitte, Schrägschnitte und Passplatten nach
  Planvorgaben einschl. aller erforderlichen Zubehörteile
-  Sämtlicher Verschnitt
-  Liefern und Einbauen der erforderl. Befestigungs- und Verbindungsmittel in
  korrosionfreier Ausführung einschl. Abdeckung freier Gewindeenden mit
  Hutmuttern aus Edelstahl
-  die diebstahlsichere Lagerung der zur Verarbeitung bestimmten Materialien
-  der Schutz aller Bauteile, Installationen, Einbauten und Einrichtungsgegenstände
-  Befestigungsmittel und Anschlussmaterial
-  Unterfüttern und Ausgleichen von Rohbautoleranzen
-  Wirksamer Schutz von Fremdgewerken und der eigenen Leistungen
-  Das Entfernen von Etiketten, Klebestreifen, Schutzüberzügen, Markierungen.
-  Entfernung ggf. Abwaschen arbeitsbedingter Verschmutzungen von den
  bekleideten Flächen vor der Leistungsabnahme
-  Entsorgen von Verpackung und Aufklebern

Hinweise zur Ausführung
-  Alle Maße sind am Bau zu nehmen
-  Sämtliche einzubauenden Materialien, Anstriche und Beschichtungen nur mit bauaufsichtlicher
  Zulassung, gesundheitlich absolut unbedenklich, frei von Lösungsmitteln und sonstigen toxischen
  Stoffen oder Emissionen.
-  Als umweltschonend und schadstoffarm deklarierte Materialien müssen mit dem Umwelt- und
  TÜV-Prüfsiegel o. glw. markiert sein.
-  Unterschiedliche Schichten eines Anstrichsystems müssen untereinander abgestimmt und verträglich,
  der Schichtenaufbau muß durch Farbtonabstufungen erkennbar sein. Die Wahl über Art und Tönung
  jeweiliger Farben verbleibt beim AG.
-  Unebenheiten im Untergrund die eine Beeinträchtigung des Anstrichbildes ergeben könnten, sind der
  Bauleitung schriftlich mitzuteilen.
-  Vor Ausführungsbeginn der Anstricharbeiten sind Farbmusterflächen anzulegen.
-  Erforderliche Außbesserungen in Putzflächen sind vor der Ausführung mit der Bauleitung abzustimmen und festzulegen.
-  Für das Schleifen und Spachteln bleibt die Anzahl der Schleifgänge und Spachtelaufträge sowie die
  Wahl der richtigen Körnung dem Auftragnehmer überlassen und ist dabei auf die vorgesehene
  Beschichtung einzustellen.
-  Alle Anstriche und Beschichtungen müssen scheuerbeständig nach DIN 53778 sein, mind.
  Naßabriebkeitsklasse 2 nach DIN EN 13300 und DIN EN ISO 7783-2, soweit in den Pos. nicht
  anderweitig beschrieben.
-  Herstellervorschriften, insbesondere im Hinblick auf Verarbeitungshinweise, Trocknungszeiten etc.
  sind strikt einzuhalten.
-  Bei Holzuntergründen im Innenbereich sind Löcher und Risse mit einem der Beschichtung ent
  sprechenden Holzkitt in passendem Farbton auszufüllen.
-  Vorhandene Dichtungen an Zargen, Türen, Fenstern u. dgl. vor den Arbeiten zu entfernen und anschließend wieder einzubauen, anderenfalls sind sie abzukleben. Das gilt in gleicher Weise für
  Beschläge. Bewegliche Teile sind gangbar zu halten.
-  Sämtliche Materialachweise und Prüfzeugnisse sind der Bauleitung vor Ausführungsbeginn
  vorzulegen.
-  Für den Beschichtungsaufbau einschließlich Haftgrund, Abtönstoffe u. dgl. sind möglichst Produkte
  desselben Herstellers verwenden, um das System als Ganzes zu erhalten. Bei nicht eindeutigen
  Produktnamen ist auf Verlangen die Bindemittelbasis nachzuweisen.
-  Randstreifen dürfen erst nach Fertigstellung der Bodenbeläge abgeschnitten werden.

Anforderungen an Werkstoffe, Materialien und Bauteile
Materialien, Dimensionierungen und die Ausführung von Bauteilen müssen den geprüften statischen Vorgaben, sowie den Anforderungen des Brand-, Rauch-, Wärme- und Schallschutztes entsprechen.
Spanplatten aller Arten müssen frei sein von Formaldehyd.
HFCKW- und FCKW-haltige Produkte dürfen nicht eingebaut werden.
Nachweise über die gesundheitsschädliche Unbedenklichkeit der verwendeten Holzwerkstoffplatten, Farben, Lacke und sonstiger Beschichtungen sind vom AN zu erbringen. Hierzu sind Urkunden mit dem Prüfsiegel des Bundesverbandes für "Baubiologische Produkte e. V., Stuttgart " baubiologisch geprüft und überwacht durch staatliche Materialprüfstellen" im Rahmen der Bestandsdokumentation.
Im Weiteren sind Prüfzeugnisse und Zulassungen sowie Produkt und CE-Kennzeichnungen entsprechender Materialien vom AN unaufgefordert vorzulegen.
Ohne Nachweisführung besteht für den AG keine Verpflichtung zur Abnahme der Leistungen.

### Titel 01 Festeinbauten, Brüstungs- und Pfettenverkleidungen

#### Titel 01.02 Garderoben, Schließfachelemente, Schukasten

*Hinweis: Allgemeine Konstruktionsbeschreibung Garderoben/Schließfächer*
Konstruktionsbeschreibung Garderoben/Schließfächer

Die Konstruktionsbeschreibung gilt für Material und Ausführung allgemein.
Die Einteilung, Abmessungen und Materialstärken zu den einzelnen Garderobenelemente sind in den jeweiligen Positionenbeschrieben bzw. in den  Detailzeichnungen angegeben.

Multiplexplatten Birke Natur, nach DIN EN 313-1-2 und DN EN 636, CE-gekenn-
zeichnet, PEFC- und FSC-zertifiziert, mind. 5-lagig aus Längs- und Querlagenverleimung nach DIN EN 314-2 und DIN EN 636-1,  Nutzungsklasse 1 nach DIN prEN 1995-1-1 (Trockenbereich), Emmissionsklasse E1, Brandverhalten D-s2,d0 nach DIN EN 13501 T1, Furnierklasse B/BB nach DIN EN 635-2, Deckfurnierdicke mind. 2,5 mm.

Alle Kanten gerundet, r mind. 2,5 mm, insofern in den Positionsbeschreibungen nicht
anderslautend angegeben.

Oberflächen und Stirnseiten, feingeschliffen, 2-fach farblos lackiert, Glanzgrad seidenmatt mit umweltfreundlichem UV härtendem Wasserlack. urin-, speichel-, alkohol- und chemikalienbeständig nach der DIN 68861 (1B), schwer entflammbar nach DIN 5510 einschl. aller erforderlicher Schleifgänge.
Die Trocknungszeiten zwischen den Anstrichen sind nach Herstellerangaben einzuhalten.

Aufstellung der Garderobeneelemente auf stufenlos höhenverstellbaren Sockelfüßen, jeweils aus verzinkter Verstellschraube mit M8-Stahlgewinde, Tragkraft ca. 300 kg/Stk, mit Einschlagmutter und weicher Kunsttstoff-Bodengleiterkappe, mit nachträglicher Verstellmöglichkeit im Fußbereich, zum Nivellieren und Ausgleichen von Schrägstellungen und Bodenunebenheiten bis 30 mm sowie zum Ausjustieren des Garderobenelements am Aufstellort.
Fixierung der Garderobenelemente mittels zugelassenem, geeignetem Dübelsystem an verputzten Mauerwerkswänden aus Voll- bzw. Hochlochziegel und Metallständerwänden mit 25 mm (2x 12,5 mm) starker Gipskartonbeplankung.

Alle Verbindungen und Befestigungen sind nach dem Stand der Technik und den einschlägigen Vorschriften, soweit möglich unsichtbar herzustellen, ansonsten versteckt.
Insofern Schrauben bzw. Bohrlöcher konstruktiv bedingt nur sichtbar ausführbar sind, müssen diese mit Kunststoffabdeckungen in Farbe passend zur jeweiligen Oberflächenfarbe des Einbaumobiliars.

Angebotene Fabrikate:

Birke Natur Multiplex:  '.............................'

Farblose, seidenmatte
Oberflächenversiegelung:  '.............................'

Höhenverstellbare
Sockelfüße:  '.............................'

**01.02.1 Garderobenelement, 750/1600 mm B/H, 3 Plätze, Grundschule**
Garderobenelement, 750/1600 mm B/H, mehrteilig, mit offener Front, aus Holzwerktoffplatten Multiplex Birke Natur wie in  Konstruktionsbeschreibung Garderoben/Schließfächer beschrieben, bestehend aus:
-  Unterteil mit Sitzbank über 3-seitig geschlossenem
  Schuhfach (Seitenwänden, Rückwand)
-  Oberteil mit offener Ablage und Rückwand über Sitzbank.
-  Sockelfüße, höhenverstellbar

Ausführung gem. Detailplan SGR_L5_DET_B220 Garderoben Schema BA II mit:

Gesamtbreite:  750 mm
-  Baubreite Oberteil, Sitzbank mit Schuhfach,
  Rückwand  750 mm
Gesamthöhe:  ca.  1600 mm
-  Bauhöhe offene Ablage im Oberteil  ca.  250 mm
-  Bauhöhe Rückwand Oberteil ab
  OK Sitzbank  ca.  1232 mm
-  Bauhöhe Sitzbank mit Schuhfach,
  Seitenwände und Rückwand ab OK FB  ca.  350 mm
Gesamttiefe:  ca.  390 mm
-  Bautiefe offene Ablagen im Oberteil  ca.  250 mm
-  Bautiefe Sitzbank mit Schuhfach  ca.  390 mm
Plattenstärken:
-  Stitzbank, Seitenwände und Rückwand
  Schuhfach  24 mm
-  Deckel, Boden, Seiten der offenen Ablagen und
  Oberteilrückwand  18 mm

Unterteil aus Sitzbank mit Schuhfach:
Durchlaufende Sitzbank aufgesetzt auf darunterliegendem, einteiligem Schuhfach, 3-seitig geschlossen mit Seitenteilen und Rückwand einschl. werkseitig gefertigtem Schuhablagerost aus Edelstahl, ca. 702/240 mm L/B, mit mind. 4x  Rundstäben Ø 12-14 mm, aufgesschweißt auf Randstegen an beiden Enden zur Befestigung an den Schuhfachseitenwänden.
Sitzbank mit obenseitger Nut, t ca. 8 mm, zur Aufnahme der Oberteilrückwand.
Aufgestellt auf 5 Stk höhenverstellbare Sockelfüße.

Oberteil aus Ablage mit Rückwand:
Frontseitig offenenes Oberteil mit Deck- und Bodenplatte sowie Seitenwänden, unterteilt mit Trennwänden in 3 Gefache mit lichten Einzelabmessungen ca. 225/208 mm B/H.
Oberteilrückwand, vollflächig geschlossen, eingeschoben in Sitzbanknut, und bis an Unterseite Ablegedeckplatte gestoßen. Ablagenseiten,-trennwände und boden auf Oberteilrückwand aufgesetzt und besfestigt.

Garderobenhaken:
3 Stk 3-fach-Garderoben-Deckenhaken aus Edelstahl, drehbar, z.B. Häfele Art. Nr. 846.52.808 o. glw. A., befestigt an der Unterseite des Oberteilbodens.

'.............................'
Angebotenes Fabrikat

Alle Verbindungen nach dem Stand der Technik und den einschlägigen Vorschriften, soweit möglich unsichtbar, ansonsten versteckt herstellen.

Einbau in Bt2, 1. OG, nach Planangaben Übersichtsplan SGR_L5_DET_B222a Garderobe BA II OG1.
Menge: 1,000 Stk

**01.02.2 Garderobenelement, 1000/1600 mm B/H, 4 Plätze, Grundschule**
Garderobenelement, 1000/1600 mm B/H, mehrteilig, mit offener Front, aus Holzwerktoffplatten Multiplex Birke Natur wie in Konstruktionsbeschreibung Garderoben/Schließfächer beschrieben, bestehend aus:
-  Unterteil mit Sitzbank über 3-seitig geschlossenem
  Schuhfach (Seitenwänden, Rückwand)
-  Oberteil mit offener Ablage und Rückwand über Sitzbank.
-  Sockelfüße, höhenverstellbar

Ausführung gem. Detailplan SGR_L5_DET_B220 Garderoben Schema BA II mit:

Gesamtbreite:  1000 mm
-  Baubreite Oberteil, Sitzbank mit Schuhfach,
  Rückwand  1000 mm
Gesamthöhe:  ca.  1600 mm
-  Bauhöhe offene Ablage im Oberteil  ca.  250 mm
-  Bauhöhe Rückwand Oberteil ab
  OK Sitzbank  ca.  1232 mm
-  Bauhöhe Sitzbank mit Schuhfach,
  Seitenwände und Rückwand ab OK FB  ca.  350 mm
Gesamttiefe:  ca.  390 mm
-  Bautiefe offene Ablagen im Oberteil  ca.  250 mm
-  Bautiefe Sitzbank mit Schuhfach  ca.  390 mm
Plattenstärken:
-  Stitzbank, Seitenwände und Rückwand
  Schuhfach  24 mm
-  Deckel, Boden, Seiten der offenen Ablagen und
  Oberteilrückwand  18 mm

Im Weiteren wie in Pos. Garderobenelement, 750/1600 mm B/H, 4 Plätze, Mittelschule beschrieben, jedoch mit werkseitigem Edelstahl-Schuhablagerost ca. 952/240 mm L/B
und 4 Stk drehbaren Edelstahl-3-fach-Garderoben-Decken
sowie Aufstellung auf 6 Stk höhenverstellbare Sockelfüße.

Einbau in Bt2, 1. OG + DG, nach Planangaben Übersichtsplänen SGR_L5_DET_B222a Garderobe BA II OG1 und
SGR_L5_DET_B235 Garderobe BA II DG.
Menge: 22,000 Stk

**01.02.3 Garderobenelement, 1250/1600 mm B/H, 5 Plätze, Grundschule**
Garderobenelement, 1250/1600 mm B/H, mehrteilig, mit offener Front, aus Holzwerktoffplatten Multiplex Birke Natur wie in Konstruktionsbeschreibung Garderoben/Schließfächer beschrieben, bestehend aus:
-  Unterteil mit Sitzbank über 3-seitig geschlossenem
  Schuhfach (Seitenwänden, Rückwand)
-  Oberteil mit offener Ablage und Rückwand über Sitzbank.
-  Sockelfüße, höhenverstellbar

Ausführung gem. Detailplan SGR_L5_DET_B220 Garderoben Schema BA II mit:

Gesamtbreite:  1250 mm
-  Baubreite Oberteil, Sitzbank mit Schuhfach,
  Rückwand  1250 mm
Gesamthöhe:  ca.  1600 mm
-  Bauhöhe offene Ablage im Oberteil  ca.  250 mm
-  Bauhöhe Rückwand Oberteil ab
  OK Sitzbank  ca.  1232 mm
-  Bauhöhe Sitzbank mit Schuhfach,
  Seitenwände und Rückwand ab OK FB  ca.  350 mm
Gesamttiefe:  ca.  390 mm
-  Bautiefe offene Ablagen im Oberteil  ca.  250 mm
-  Bautiefe Sitzbank mit Schuhfach  ca.  390 mm
Plattenstärken:
-  Stitzbank, Seitenwände und Rückwand
  Schuhfach  24 mm
-  Deckel, Boden, Seiten der offenen Ablagen und
  Oberteilrückwand  18 mm

Im Weiteren wie in Pos. Garderobenelement, 750/1600 mm B/H, 4 Plätze, Mittelschule beschrieben, jedoch mit werkseitigem Edelstahl-Schuhablagerost ca. 1202/240 mm L/B
und 5 Stk drehbaren Edelstahl-3-fach-Garderoben-Decken
sowie Aufstellung auf 6 Stk höhenverstellbare Sockelfüße.

Einbau in Bt2, 1. OG + DG, nach Planangaben Übersichtsplänen SGR_L5_DET_B222a Garderobe BA II OG1 und
SGR_L5_DET_B235 Garderobe BA II DG.
Menge: 15,000 Stk

**01.02.4 Garderobenelement, 1500/1600 mm B/H, 6 Plätze, Grundschule**
Garderobenelement, 1250/1600 mm B/H, mehrteilig, mit offener Front, aus Holzwerktoffplatten Multiplex Birke Natur wie in Konstruktionsbeschreibung Garderoben/Schließfächer beschrieben, bestehend aus:
-  Unterteil mit Sitzbank über 3-seitig geschlossenem
  Schuhfach (Seitenwänden, Rückwand)
-  Oberteil mit offener Ablage und Rückwand über Sitzbank.
-  Sockelfüße, höhenverstellbar

Ausführung gem. Detailplan SGR_L5_DET_B220 Garderoben Schema BA II mit:

Gesamtbreite:  1500 mm
-  Baubreite Oberteil, Sitzbank mit Schuhfach,
  Rückwand  1500 mm
Gesamthöhe:  ca.  1600 mm
-  Bauhöhe offene Ablage im Oberteil  ca.  250 mm
-  Bauhöhe Rückwand Oberteil ab
  OK Sitzbank  ca.  1232 mm
-  Bauhöhe Sitzbank mit Schuhfach,
  Seitenwände und Rückwand ab OK FB  ca.  350 mm
Gesamttiefe:  ca.  390 mm
-  Bautiefe offene Ablagen im Oberteil  ca.  250 mm
-  Bautiefe Sitzbank mit Schuhfach  ca.  390 mm
Plattenstärken:
-  Stitzbank, Seitenwände, Mittelwand und Rückwand
  Schuhfach  24 mm
-  Deckel, Boden, Seiten der offenen Ablagen und
  Oberteilrückwand  18 mm

Im Weiteren wie in Pos. Garderobenelement, 750/1600 mm B/H, 4 Plätze, Mittelschule beschrieben, jedoch mit 1x zusätzlicher Mittelwand im Schuhfach unter Sitzbank,  2 Stk werkseitigen Edelstahl-Schuhablagerosten, je ca. 714/240 mm L/B und 5 Stk drehbaren Edelstahl-3-fach-Garderoben-Decken
sowie Aufstellung auf 8 Stk höhenverstellbare Sockelfüße.

Einbau in Bt2, 1. OG, nach Planangaben Übersichtsplan SGR_L5_DET_B222a Garderobe BA II OG1.
Menge: 1,000 Stk

**01.02.5 Inneneck-Verbindungsstücke für Garderobenelemente, h= 1600 mm, Grundschule**
Verbindungsstück für Garderobenelemente, h= 1600 mm, für 90-Grad-Inneneckaufstellung, mehrteilig, aus Holzwerktoffplatten Multiplex Birke Natur, wie in Konstruktionsbeschreibung Garderoben/Schließfächer beschrieben, bestehend aus:
-  Unterteil mit Sitzbank, Seitenwänden und um 90°
  bgewinkelter Rückwand
-  Oberteil über L-förmigen Grundriss mit Deckel, Boden,
  Frontblende, Rückwand und Seitenwänden
-  Sockelfüße, höhenverstellbar

Ausführung gem. Detailplan SGR_L5_DET_B220 Garderoben Schema BA II mit:

Gesamtbreite:  390 mm
-  Baubreite Oberteil mit Deckel, Boden,
  Seitenwänden und Rückwand  ca.  390 mm
-  Baubreite Frontblende, je Ansicht  ca.  140 mm
Gesamthöhe:  ca.  1600 mm
-  Bauhöhe Oberteil mit Frontblende  ca.  250 mm
-  Bauhöhe Rückwand ab OK Sitzbank  ca.  1232 mm
-  Bauhöhe Sitzbank mit Seitenwänden
  und Rückwand ab OK FB  ca.  350 mm
Gesamttiefe:  ca.  390 mm
-  Bautiefe Oberteil  ca.  250 mm
-  Bautiefe Sitzbank und Seitenwände
Plattenstärken:
-  Stitzbank und Rückwand unter Sitzbank  24 mm
-  Deckel, Frontblende und Oberteilrückwand  18 mm

Unterteil aus Sitzbank, Seitenwänden und Rückwand:
Durchlaufende Sitzbank aufgesetzt auf Rückwand und Seitewänden. Aufgestellt auf 5 Stk höhenverstellbare Sockelfüße (je 2x  Seitenwänden, 1x Rückwandecke).

Oberteil:
Allseitig geschlossener Aufsatz, Abmessung, ca. 250/250 mm B/H (wie seitlich anstoßende offene Ablagen), über um 90° abgewinkelten, L-förmigen Grundriss, mit frontseitiger Inneneckeblende, Deckplatte, Seitenwänden und Rückwand, aufgesetzt auf Sitzbank. Oberteilrückwand und Seitenwände bis an Unterseite Ablegedeckplatte gestoßen.

Inneneckverbindungsstück verschraubt mit seitlich anstoßenen Garderobenelementen.

Einbau in Bt2, 1. OG, nach Planangaben Übersichtsplan SGR_L5_DET_B222a Garderobe BA II OG1.
Menge: 2,000 Stk

**01.02.6 Garderobenelement, 1000/1700 mm B/H, 4 Plätze, Mittelschule**
Garderobenelement, 1000/1700 mm B/H, mehrteilig, aus Holzwerktoffplatten Multiplex Birke Natur wie in Konstruktionsbeschreibung Garderoben/Schließfächer beschrieben, bestehend aus:
-  Unterteil mit Sitzbank über 3-seitig geschlossenem
  Schuhfach (Seitenwänden, Rückwand)
-  Oberteil mit offener Ablage und Rückwand über Sitzbank.
-  Sockelfüße, höhenverstellbar

Ausführung gem. Detailplan SGR_L5_DET_B220 Garderoben Schema BA II mit:

Gesamtbreite:  1000 mm
-  Baubreite Oberteil, Sitzbank mit Schuhfach,
  Rückwand  1000 mm
Gesamthöhe:  ca.  1700 mm
-  Bauhöhe offene Ablage im Oberteil  ca.  250 mm
-  Bauhöhe Rückwand Oberteil ab
  OK Sitzbank  ca.  1232 mm
-  Bauhöhe Sitzbank mit Schuhfach,
  Seitenwände und Rückwand ab OK FB  ca.  450 mm
Gesamttiefe:  ca.  390 mm
-  Bautiefe offene Ablagen im Oberteil  ca.  250 mm
-  Bautiefe Sitzbank mit Schuhfach  ca.  390 mm
Plattenstärken:
-  Stitzbank, Seitenwände und Rückwand
  Schuhfach  24 mm
-  Deckel, Boden, Seiten der offenen Ablagen und
  Oberteilrückwand  18 mm

Im Weiteren wie in Pos. Garderobenelement, 750/1600 mm B/H, 4 Plätze, Mittelschule beschrieben, jedoch mit werkseitigem Edelstahl-Schuhablagerost ca. 952/240 mm L/B
und 5 Stk drehbaren Edelstahl-3-fach-Garderoben-Decken
sowie Aufstellung auf 6 Stk höhenverstellbare Sockelfüße.

Einbau in Bt2, DG, nach Planangaben Übersichtsplan SGR_L5_DET_B235 Garderobe BA II DG.
Menge: 4,000 Stk

**01.02.7 Schließfachelement, 1250/975 mm, 4 Schließfächer, OGTS Grundschule**
Schließfachelement, Typ A-GS, 1250/975 mm B/H, mehrteilig, aus Holzwerktoffplatten Multiplex Birke Natur wie in  Konstruktionsbeschreibung Garderoben/Schließfächer beschrieben, bestehend aus:
-  Unterteil mit Sitzbank über 3-seitig geschlossenem
  Schuhfach (Seitenwänden, Rückwand)
-  Oberteil aus 1-reihigen Schließfächern, jeweils mit Drehtür
  und innenseitigem Ablagebrett
-  Sockelfüße, höhenverstellbar

Ausführung gem. Detailplan SGR_L5_DET_B220 Garderoben Schema BA II mit:

Gesamtbreite:  1250 mm
-  Baubreite Oberteil, Sitzbank mit Schuhfach,
  Rückwand  1250 mm
Gesamthöhe:  ca.  975 mm
-  Bauhöhe Oberteil mit Schließfächern  ca.  625 mm
-  Bauhöhe Rückwand Oberteil ab
  OK Sitzbank  ca.  607 mm
-  Bauhöhe Sitzbank mit Schuhfach,
  Seitenwände und Rückwand ab OK FB  ca.  350 mm
Gesamttiefe:  ca.  690 mm
-  Bautiefe Schließfächern  ca.  390 mm
-  Bautiefe Sitzbank mit Schuhfach  ca.  690 mm
Plattenstärken:
-  Stitzbank, Seitenwände und Rückwand
  Schuhfach  24 mm
-  Deckel, Boden, Seiten, Tür der Schließfächer
  und Rückwand Oberteil  18 mm

Unterteil aus Sitzbank mit Schuhfach:
Durchlaufende Sitzbank aufgesetzt auf darunterliegendem, einteiligem Schuhfach, 3-seitig geschlossen mit Seitenteilen und Rückwand einschl. werkseitig gefertigtem Schuhablagerost aus Edelstahl, ca. 1202/240 mm L/B, mit mind. 4x  Rundstäben Ø 12-14 mm, aufgesschweißt auf Randstegen an beiden Enden zur Befestigung an den Schuhfachseitenwänden.
Oberteil aus Schließfächern auf Sitzbank mit Schufach aufgesetzt.
Aufstellung des Schließfachelements auf 6 Stk höhenverstellbare Sockelfüße.

Oberteil aus Schließfächern mit Drehtüren:
Oberteil mit Deckplatte sowie Seitenwänden, unterteilt mit Trennwänden in 4 Schließfächer (1-reihig) mit lichten Einzelabmessungen ca. 290/625 mm B/H. Einschlagende Schließfach-Drehtürenbefestigt mittels 2 Stk 3-dimensional justierbaren Topfband-Scharnieren mit Zahlenschloss-
Drehknauf und PZ-Öffnung für bauseitigen Generalschlüsselzylinder.
Geschlossene Oberteilrückwand bis an Unterseite Schließfach-
Deckplatte und zwischen Schließfach-Seitenwände gestoßen. Schließfach-Trennwände auf Oberteilrückwand aufgesetzt.

Topfband-Scharniere mit Montageplatten:
Für einschlagende Türblätter, Innenannschlag (einliegend), 3-dimensional justierbar,
Seitenverstellung: ± 2 mm,
Höhenverstellung: ± 3 mm,
Tiefenverstellung: - 2 mm/+3 mm,
Öffnungswinkel bis 110°, Kröpfungsart hochgekröpft, Topf-ø
35 mm, Topftiefe 13 mm, Bohrbild 45/9,5 (Blum), Topf und Scharnierarm aus Stahl, alle Oberflächen matt vernickelt, einschl. Gelenkarmanbdeckkappe, mit integrierter Selbstschließautomatik.
Kreuzmontageplatte mit Selbsteinzugtechnik, Material Stahl, Spannbügel aus Zinkdruckguss, Oberfläche matt vernickelt, mit Excenter zur Tiefen- und Höhenverstellung ± 2 mm, Befestigung: mit vormontierten Euroschrauben, Bohrung Ø 5 x 11,5 mm, passend für die werkzeuglose Montage/Verspannen (Inserta).

Leitfabrikat: Blum Clip Top Blumotion mit Kreuzmontageplatte Clip o. glw. A.

'.............................'
Angebotenes Fabrikat

Zahlenschloss-Drehknauf:
Mechanisches Zahlencodeschloss aus Zinkdruckguss mit vierstelliger Zahlenkombination geeignet für den Einbau in Holzmöbel bis 18 mm Türblattstärke, Schließrichtung rechts/links nach Planangaben, Schlossdurchmesser 60 mm, Einbaulochung 16/19 mm, gerader Stahlriegel (Typ B), verzinkt, ca. 40/16 mm L/B, Dornmas 38 mm,  Riegelbefestigung mit Schraube, Schlossbefestigung mittels M19-Mutter, systemeigenes Verdrehschutz-Sicherungsset mit Abdeckblech, Masterkey-Funktion für Notöffnung und Codefindung einschl. systemeigener Masterkey aus Zinkdruckguss sowie dem Legitimationsnachweisformular für bezugsberechtige Personen.

Leitfabrikat: Fa. Burg, sPinLock 420 o. glw. A.

'.............................  Angebotenes Fabrikat
'
Alle Verbindungen nach dem Stand der Technik und den einschlägigen Vorschriften, soweit möglich unsichtbar, ansonsten versteckt herstellen.

Einbau in Bt2, EG, nach Planangaben Übersichtspläne SGR_L5_DET_B221 Garderobe BA II EG.
Menge: 14,000 Stk

**01.02.8 Schließfachelement, 1250/1600 mm, 8 Schließfächer, OGTS Grundschule**
Schließfachelement, Typ B-GS, 1250/1600 mm B/H, mehrteilig, aus Holzwerktoffplatten Multiplex Birke Natur wie in  Konstruktionsbeschreibung Garderoben/Schließfächer beschrieben, bestehend aus:
-  Unterteil mit Sitzbank über 3-seitig geschlossenem
  Schuhfach (Seitenwänden, Rückwand)
-  Oberteil aus 2-reihigen Schließfächern, jeweils mit Drehtür
  und innenseitigem Ablagebrett
-  Sockelfüße, höhenverstellbar

Ausführung gem. Detailplan SGR_L5_DET_B220 Garderoben Schema BA II mit:

Gesamtbreite:  1250 mm
-  Baubreite Oberteil, Sitzbank mit Schuhfach,
  Rückwand  1250 mm
Gesamthöhe:  ca.  1600 mm
-  Bauhöhe Oberteil mit Schließfächern  ca.  1250 mm
-  Bauhöhe Rückwand Oberteil ab
  OK Sitzbank  ca.  1232 mm
-  Bauhöhe Sitzbank mit Schuhfach,
  Seitenwände und Rückwand ab OK FB  ca.  350 mm
Gesamttiefe:  ca.  690 mm
-  Bautiefe Schließfächern  ca.  390 mm
-  Bautiefe Sitzbank mit Schuhfach  ca.  690 mm
Plattenstärken:
-  Stitzbank, Seitenwände und Rückwand
  Schuhfach  24 mm
-  Deckel, Boden, Seiten, Tür der Schließfächer
  und Rückwand Oberteil  18 mm

Im Weiteren wie in Pos. Schließfachelement, 1250/975 mm,
4 Schließfächer, OGTS Grundschule beschrieben, jedoch mit
8 Schließfächern und werkseitigem Edelstahl-Schuhablagerost ca. 1202/240 mm L/B sowie Aufstellung auf 6 Stk höhenverstellbaren Sockelfüßen.

Einbau in Bt2, EG, nach Planangaben Übersichtspläne SGR_L5_DET_B221 Garderobe BA II EG.
Menge: 6,000 Stk

**01.02.9 Schließfachelement, 945/1700 mm, 6 Schließfächer, OGTS Mittelschule**
Schließfachelement, Typ B-MS, 945/1700 mm B/H, mehrteilig, aus Holzwerktoffplatten Multiplex Birke Natur wie in  Konstruktionsbeschreibung Garderoben/Schließfächer beschrieben, bestehend aus:
-  Unterteil mit Sitzbank über 3-seitig geschlossenem
  Schuhfach (Seitenwänden, Rückwand)
-  Oberteil aus 2-reihigen Schließfächern, jeweils mit Drehtür
  und innenseitigem Ablagebrett
-  Sockelfüße, höhenverstellbar

Ausführung gem. Detailplan SGR_L5_DET_B220 Garderoben Schema BA II mit:

Gesamtbreite:  945 mm
-  Baubreite Oberteil, Sitzbank mit Schuhfach,
  Rückwand  945 mm
Gesamthöhe:  ca.  1700 mm
-  Bauhöhe Oberteil mit Schließfächern  ca.  1250 mm
-  Bauhöhe Rückwand Oberteil ab
  OK Sitzbank  ca.  1232 mm
-  Bauhöhe Sitzbank mit Schuhfach,
  Seitenwände und Rückwand ab OK FB  ca.  450 mm
Gesamttiefe:  ca.  690 mm
-  Bautiefe Schließfächern  ca.  390 mm
-  Bautiefe Sitzbank mit Schuhfach  ca.  690 mm
Plattenstärken:
-  Stitzbank, Seitenwände und Rückwand
  Schuhfach  24 mm
-  Deckel, Boden, Seiten, Tür der Schließfächer
  und Rückwand Oberteil  18 mm

Im Weiteren wie in Pos. Schließfachelement, 1250/975 mm,
4 Schließfächer, OGTS Grundschule beschrieben, jedoch mit
6 Schließfächern und werkseitigem Edelstahl-Schuhablagerost ca. 897/240 mm L/B sowie Aufstellung auf 7 Stk höhenverstellbaren Sockelfüßen.

Einbau in Bt2, EG, nach Planangaben Übersichtspläne SGR_L5_DET_B221 Garderobe BA II EG.
Menge: 2,000 Stk

**01.02.10 Schließfachelement, 1250/1700 mm, 8 Schließfächer, OGTS Mittelschule**
Schließfachelement, Typ A-MS, 1250/1700 mm B/H, mehrteilig, aus Holzwerktoffplatten Multiplex Birke Natur wie in  Konstruktionsbeschreibung Garderoben/Schließfächer beschrieben, bestehend aus:
-  Unterteil mit Sitzbank über 3-seitig geschlossenem
  Schuhfach (Seitenwänden, Rückwand)
-  Oberteil aus 2-reihigen Schließfächern, jeweils mit Drehtür
  und innenseitigem Ablagebrett
-  Sockelfüße, höhenverstellbar

Ausführung gem. Detailplan SGR_L5_DET_B220 Garderoben Schema BA II mit:

Gesamtbreite:  1250 mm
-  Baubreite Oberteil, Sitzbank mit Schuhfach,
  Rückwand  1250 mm
Gesamthöhe:  ca.  1700 mm
-  Bauhöhe Oberteil mit Schließfächern  ca.  1250 mm
-  Bauhöhe Rückwand Oberteil ab
  OK Sitzbank  ca.  1232 mm
-  Bauhöhe Sitzbank mit Schuhfach,
  Seitenwände und Rückwand ab OK FB  ca.  450 mm
Gesamttiefe:  ca.  690 mm
-  Bautiefe Schließfächern  ca.  390 mm
-  Bautiefe Sitzbank mit Schuhfach  ca.  690 mm
Plattenstärken:
-  Stitzbank, Seitenwände und Rückwand
  Schuhfach  24 mm
-  Deckel, Boden, Seiten, Tür der Schließfächer
  und Rückwand Oberteil  18 mm

Im Weiteren wie in Pos. Schließfachelement, 1250/975 mm,
4 Schließfächer, OGTS Grundschule beschrieben, jedoch mit
8 Schließfächern und werkseitigem Edelstahl-Schuhablagerost ca. 1202/240 mm L/B sowie Aufstellung auf 8 Stk höhenverstellbaren Sockelfüßen.

Einbau in Bt2, EG, nach Planangaben Übersichtspläne SGR_L5_DET_B221 Garderobe BA II EG.
Menge: 5,000 Stk

**01.02.11 Wandanschlussleiste, Birke Muliplex, ca. 100/21 mm B/D**
Multiplex-Plattenstreifen, Birke, Dicke 18 mm, Breite ca.
50 mm, aus Material, Kanten und Oberflächenbehandlung gemäß Konstruktionsbeschreibung Garderoben/Schließfächer, als Anschlussleiste zwischen Garderobenelement und  anstoßende, begrenzende Wänden, oberflächenbündig mit Oberteilrückwand  bzw. Vorderkante Seitenwand bei Schließfachelementen, zum Ausgleichen von Unebenheiten und Anpassen an Schrägen einbauen einschl. aller Anpassarbeiten und -schnitte sowie verdeckter Befestigung.
Menge: 11,000 m

**01.02.12 Glasschaukasten, abschließbar**
Glasschaukasten, ca. 800/800/170 mm B/H/T, mit verglaster Front, aus Holzwerktoffplatten Multiplexplatten Birke Natur gemäß Konstruktionsbeschreibung Garderoben/Schließfächer, bestehend aus:
-  4-seitiger Leibungsrahmen aus Multiplexplatten, d= 18 mm
  einschl. umlaufenden Schattenfugenausbildung aus gleichem
  Material, b ca.15 mm, Sichtflächen ebenflächig, glatt und  schwarz beschichtet mit Lackfarbe, Glanzgrad seidenmatt,
  einschl. Unterbau nach Erfordernis, Anpassschnitten und
  sämtl. Befestigungsmaterial für nicht sichbare Befestigung
  in verputzte Leibung der Ziegel-Mauerwerksnische,
-  Rahmenlose, abschließbare, einschlagende Glastür aus
  ESG, d= 6 mm, mit:
    -  2 Stk Glastür-Möbelscharnieren aus Stahl für den Innenanschlag in der Multiplexleibung, mit vormontierter
  Sicherung gegen das Verrutschen des Glases, Oberfläche
  matt vernickelt, Öffnungswinkel bis 180°, passend ohne
  Zuhaltung für o. g. beschriebene einliegende Glastür,
    -  2 Stk Glasflügeltürschlösser, Ø ca. 35 mm, für oben-und
  untenseitige Verriegelung, jeweils mit starrem Riegel,
  Material Zinkdruckguss, Oberfläche matt vernickelt,
  passend zur Glasstäke, Einbaulochung 26 mm, mit
  Schlossbefstigungsrahmen und austauschbarem Profil-
  Zylinderkern, Schließrichtung rechts und links möglich,
  Anschlagplatte, Schließwinkel, einschl. 3 Stk Schlüssel (1x
  Flexbandschlüssel, 2x Stahlschlüssel).

Leitfabrikate:
Glastür-Möbelscharniere: Hettich ET5150 Z o. glw. A.

'.............................'
Angebotenes Fabrikat

Glasflügeltürschloss mit Schlüssel:
Fa. Burg, Glasflügeltürschloss, starrer Riegel, 1-flügelig o. glw. A.

'.............................'
Angebotenes Fabrikat

Ausführung gem. Detailplan SGR_L5_DET_B232 Glasschaukasten.
Menge: 1,000 Stk

#### Titel 01.03 Einbauschränke

*Hinweis: Allgemeine Konstruktionsbeschreibung Einbauschränke*
Allgemeine Konstruktionsbeschreibung Einbauschränke

Korpusse:
Höhenjustierbar, gefertigt aus hochverdichteten, mindestens 3-schichtigen Feinspanplatten, E1-Qualität, Mindestrohdichte: 680 kg/m³, d mind. 16 mm,
Eckverbindungen gedübelt oder geleimt oder gedübelt + verleimt, Oberflächen mit
Melaminharzbeschichtung d = mind. 0,2 mm, Sichtkantenausbildung mit Vollkunststoffumleimern, Profildicke mind 3 mm, Farbe innen und nicht sichtbare Außenflächen weiß, Sichtflächen und -kanten (Fronten) in Farbe weiß, Tönung nach Wahl und Standardkollektion des Herstellers.

Fachböden:
Material, Oberflächen und Kanten wie Korpusse, d= 19 mm, höhenverstellbar  im
32 mm-Euroraster, Farbe weiß.

Türen:
Material, Oberflächen und Kanten wie Korpusse, d= 19 mm, oberflächenbündig mit umlaufenden Frontblenden einschlagend.

Blenden und sonstige Deckleisten:
Frontqualität, Material, Oberflächen und Kanten wie Korpusse, frontbündig montiert.

Sockelblende:
Material, Oberflächen und Kanten wie Korpusse, d mind 19 mm, inkl. eingenutetem Kunststoff-Abschlussprofil, widerstandsfähig gegen Putzwasser, Farbe nach Wahl aus der Standardkollektion des Herstellers, ca 50 mm zurückgesetzt, an allen Sichtseiten, außer an Stirnfronten, abnehmbar.

Alle Verbindungen nach dem Stand der Technik und den einschlägigen Vorschriften, soweit möglich unsichtbar herzustellen, ansonsten versteckt.

Möbelgriffe:
U-Form aus Rundstahl,Durchmesser 10 mm, Breite 106 mm, Werkstoff Edelstahl, Güte 1.4301, Oberfläche matt gebürstet o. glw. A.

Leitfabrikat: Häfele 117.40.625

'.............................'
Angebotenes Fabrikat

Scharniere:
für aufschlagende Türblätter, Eckanschlag (aufliegend), 3-dimensional justierbar, Seitenverstellung: ± 2 mm,
Höhenverstellung: ± 3 mm,
Tiefenverstellung: - 2 mm/+3 mm,
Öffnungswinkel bis 110°, Kröpfungsart gerade, Topf-ø 35 mm, Topftiefe 13 mm, Bohrbild 45/9,5 (Blum), Topf und Scharnierarm mit Gelenkarmanbdeckkappe aus Stahl, Oberfläche matt vernickelt, im Topf integriertes, werkzeuglos verstellbares Dämpfungssystem, einschl. integrierter Selbstschließautomatik.
Kreuzmontageplatte mit Selbsteinzugtechnik, Material Stahl, Spannbügel aus Zinkdruckguss, Oberfläche matt vernickelt, mit Excenter zur Tiefen- und Höhenverstellung ± 2 mm, Befestigung: mit vormontierten Euroschrauben, Bohrung Ø 5 x 11,5 mm, passend für die werkzeuglose Montage/Verspannen (Inserta).

Leitfabrikat: Blum Clip Top Blumotion mit Kreuzmontageplatte Clip o. glw. A.

'.............................'
Angebotenes Fabrikat

**01.03.1 Einbauschrank, ca. 1040/2130/630 mm B/H/T**
Einbauschrank aus melaminbeschichteten Spanplatten gem. Allgemeine Konstruktionsbeschreibung Einbauschränke, mit allseitig geschlossener Korpus mit geschlossenen 2-flügeligen Fronttüren, Deckel, Boden, Rückwand, Seitenwänden und Sockelblende einschl. 3-seitigen Passblenden (oben und seitlich bis  25 mm Einzelbreite, für den passgenauen Einbau in verputzte Mauerwerksnische ca. 1140/1100/610 mm.

Abmessungen Einbauschrank:
Gesamtbreite:  ca 1040 mm (ohne Seitenblenden)
Gesamthöhe:  ca 2130 mm
Gesamttiefe:  ca.  630 mm.

Aufteilung innen, bestehend aus:
4 losen gelagerten Fachböden einschl. je 4 Stk Fachbodenhalter mit Spreizdübel-Verschraubung in 32-mm-Fachbodenlochung.
Flächen und Kanten der Fachböden melaminbeschichtet wie Schrankkorpus, Farbe weiß.

Rückwand
Element stabilisierende Rückwand, mind. eingenutet in Böden Deckel und Seitenwände.
VK Nut ca.10 mm vor Schrankhinterkante.

Blenden
für seitlichen Anschluss, b ca. 25 mm, an verputzte Mauerwerkswände und als Sockelblende, h ca.100 mm, frontseitig, alle um Türblattstärke einspringend, Sichtflächen wie Schrankkorpus, Stirnseiten nicht sichtbar.
Die Sockelblende ist an der Aussenseite zu angrenzenden Bauteilen mit einer schwarzen Dichtungslippe zu versehen.

Sockelstellfüße
stufenlos höhenverstellbar, mind. 2-reihig (Vorder- und Rückseite) montiert unter den Seitenwänden.

Möbelgriffe und Scharniere
wie in Allgemeine Konstruktionsbeschreibung Einbauschränke beschrieben.

Einbau in Bt2, OGTS 4, EG, nach Planangaben Übersichtspläne SGR_L5_DET_B231 Einbauschrank.
Menge: 1,000 Stk

**01.03.2 Einbauschrank, ca. 1040/2090/670 mm B/H/T**
Einbauschrank aus melaminbeschichteten Spanplatten gem. Allgemeine Konstruktionsbeschreibung Einbauschränke, mit  allseitig geschlossenem Korpus, geschlossenen 2-flügeligen Fronttüren, Deckel, Boden, Rückwand, Seitenwänden und Sockelblende einschl. 3-seitigen Passblenden (oben und seitlich bis  25 mm Einzelbreite, für den passgenauen Einbau in verputzte Mauerwerksnische ca. 1100/1100/650 mm B/H/T.

Abmessungen Einbauschrank:
Gesamtbreite:  ca 1040 mm (ohne Seitenblenden)
Gesamthöhe:  ca 2090 mm
Gesamttiefe:  ca.  670 mm,
sonst wie in Pos. Einbauschrank, ca. 1040/2130/630 mm B/H/T beschrieben.

Einbau in Bt2, Klasse 5, 1. OG, nach Planangaben Übersichtspläne SGR_L5_DET_B231 Einbauschrank.
Menge: 1,000 Stk

**01.03.3 Einbauschrank, ca. 1120/2070/360 mm B/H/T**
Einbauschrank aus melaminbeschichteten Spanplatten gem. Allgemeine Konstruktionsbeschreibung Einbauschränke, mit allseitig geschlossenem Korpus, geschlossenen 2-flügeligen Fronttüren, Deckel, Boden, Rückwand, Seitenwänden und Sockelblende einschl. 3-seitigen Passblenden (oben und seitlich bis  25 mm Einzelbreite, für den passgenauen Einbau in verputzte Mauerwerksnische ca. 1120/1070/360 mm B/H/T.

Abmessungen Einbauschrank:
Gesamtbreite:  ca 1080 mm (ohne Seitenblenden)
Gesamthöhe:  ca 2070 mm
Gesamttiefe:  ca.  360 mm,
sonst wie in Pos. Einbauschrank, ca. 1040/2130/630 mm B/H/T beschrieben.

Einbau in Bt2, Klasse 4, 1. OG, nach Planangaben Übersichtspläne SGR_L5_DET_B231 Einbauschrank.
Menge: 1,000 Stk

#### Titel 01.04 Brüstungsverkleidungen

**01.04.1 Holz-Innenfensterbänke, Ausladung ca. 200 mm**
Innenfensterbänke aus Multiplexplatten Birke Natur, nach
DIN EN 313-1-2 und DIN EN 636, CE-gekennzeichnet, PEFC- und FSC-zertifiziert, mind. 5-lagig aus Längs- und Querlagenverleimung nach DIN EN 314-2 und DIN EN 636-2, jedoch Nutzungsklasse 1 nach DIN prEN 1995-1-1 (Trockenbereich), Emmissionsklasse E1, Brandverhalten D-s2,d0 nach DIN EN 13501 T1, Furnierklasse B/BB nach DIN EN 635-2, Deckfurnierdicke mind. 2,5 mm.
13501 T1, alle Kanten gerundet, r= 3 mm.
Oberfläche mit strukturloser, glatter HPL-Beschichtung,
d = 0,8 mm, nach DIN EN 438, d= 0,8 mm, kratz und stoßfest nach RAL-RG, lichtecht mind. Stufe 6 und wasserdampfgetestet nach DIN 68765, temperaturbeständig nach
DIN 68 861 7A, 426 und DIN EN 85, reinigungsbeständig nach DIN 68 765 und 68 861.
Vorderkante vollständig sowie seitliche freie Kanten (auf ca.
5 cm Länge) feingeschliffen und  2-fach farblos lackiert mit umweltfreundlichem UV härtendem Wasserlack, Glanzgrat seidenmatt, speichel-, alkohol - und chemikalienbeständig nach der DIN 68861 (1B), schwerentflammbar nach DIN 5510.

Farbe nach Standardfarbkarte Resopal und Wahl des AG.

Plattendicke:  30 mm
Ausladung:  ca. 200 mm

Ausführung in verschiedenen Einzellängen einschl.Unterkonstruktion, als Innenfensterbank auf Mauerwerksbrüstung einschl. Unterfütterung und aller Anpasschnitte an Leibungen einbauen.
Überstand über Wandfläche ca. 15 - 20 mm.

HPL-beschichtete Multiplexplatte Fichte:

'.............................'
Angebotenes Fabrikat
Menge: 11,000 m

**01.04.2 Holz-Innenfensterbänke, Ausladung ca. 400 mm**
Innenfensterbänke aus Multiplexplatten Birke Natur, wie in Pos. Holz-Innenfensterbänke, Ausladung ca. 200 mm beschrieben, jedoch

Ausladung:  ca. 400 mm

Ausführung in verschiedenen Einzellängen einschl.Unterkonstruktion, als Innenfensterbank auf Mauerwerksbrüstung einschl. Unterfütterung und aller Anpasschnitte an Leibungen einbauen.
Überstand über Wandfläche ca. 15 - 20 mm.
Menge: 4,000 m

**01.04.3 Zulage für je 50 mm zusätzl. Ausladungstiefe**
Zusätzl. Ausladungstiefe bei Fensterbänken, Brüstungsabdeckungen für je angefangene 50 mm zusätzliche Breite, als Zulage zu den Positionen Holz-Innenfensterbänke, Ausladung ca. 200 mm und ca. 400 mm.

Diese Zulageposition gilt nur für Ausladungstiefen > 200 mm und < 350 mm sowie > 400 mm.
Menge: 11,000 m

**01.04.4 Brüstungsabdeckung, Multiplex Fichte, d= 21 mm, mit Stell- und Deckbrett**
Brüstungsverkleidung und -abdeckung aus Multiplexplatten
Fichte Natur nach DIN EN 313-1-2 und DIN EN 636, CE-gekennzeichnet, PEFC- und FSC-zertifiziert, mind. 5-lagig aus Längs- und Querlagenverleimung nach DIN EN 314-2 und DIN EN 636-2, jedoch Nutzungsklasse 1 nach DIN prEN 1995-1-1 (Trockenbereich), Emmissionsklasse E1, Brandverhalten D-s2,d0 nach DIN EN 13501 T1, Furnierklasse B/BB nach DIN EN 635-2, Deckfurnierdicke mind. 2,5 mm.
13501 T1, bestehend aus:
-  Horizontaler Brüstungsabdeckung, Ausladung ca. 360 mm,
  mit unterseitigen Nutfräsung 21/10 mm B/T zur Aufnahme
  des Stellbretts, ca. 10 mm hinter Vorderkante Brüstungsabdeckung zurückgesetzt,
-  Stellbrett, Ansichtshöhe ca. 300 mm, zur lotrechten
  Brüstungsabdeckung, eingelassen in unterseitige Nut der
  horizontalen Brüstungsabdeckung,
-  Sichtkanten gerundet, r= 3 mm
-  Oberflächen und Sichtkanten feingeschliffen einschl.
-  Vorbehandlung mit wasserbasierender Parkettgrundierung,
  in 1-fachem Auftrag,
-  Oberflächenbehandlung mit wasserbasierender, farbloser,
  matter Parkettversiegelung, mit Zwischen- und Schlussauftrag einschl. aller erforderlichen Schleifgängen.
Grundierung und Versiegelung, geeigent für starke
Beanspruchung in Schulwerkräumen, nach Herstelleangaben
gleichmäßig und satt auftragen.
Die vorgegebenen Trocknungszeiten des Versiegelungsherstellers sind einzuhalten.

Einbau in DG, Räume 203 B und 206 B, unter Fensterfassaden.

Multiplexplatte Fichte:

'.............................'
Angebotenes Fabrikat

Grundierung:

'.............................'
Angebotenes Fabrikat

Versiegelung:

'.............................'
Angebotenes Fabrikat
Menge: 16,000 m

**01.04.5 Zulage für je 50 mm zusätzl. Ausladungstiefe/Stellbretthöhe**
Zusätzl. Ausladungstiefe der Brüstungsabdeckung bzw. der zusätzlichen Ansichtshöhe von Stellbrettern, für je angefangene 50 mm zusätzliche Breite bzw. Ansichtshöhe, als Zulage zur Position Brüstungsabdeckung, Multiplex Fichte,
d= 21 mm, mit Stell- und Deckbrett.
Menge: 16,000 m

**01.04.6 Zulage für Aussparungsschnitte**
Herstellen von Aussparungen für Stützenanschlüsse usw. in den Holzfensterbänken und Brüstungsverkleidungen.

Abrechnung: Umfassungslänge einbindendes Bauteil.
Menge: 2,000 m

#### Titel 01.05 Stahlpfetten- und Stahlpfostenverkleidungen, Sonstiges

**01.05.1 3-seitige Verkleidung IPE-450-Stahlträgerpfetten mit Dreischichtplatten, innen, Fichte natur**
3-seitige (U-fömige) Verkleidung der innenliegenden Mittelpfetten aus Stahlträgern IPE 450, ca. 190/450 mm B/H, mit Beplankung aus 3-Schicht-Massivholzplatte aus heimischer Fichte, d= 19 mm, nach DIN EN 13017-1 und DIN EN 13353, FSC mix credit zertifiziert (mind. 90% PEFC), CE-gekennzeichnet, kreuzverleimt D3 nach DIN EN 204, Nutzungsklasse 1 nach DIN prEN 1995-1-1 (Trockenbereich), Emmissionsklasse E1, Brandverhalten D-s2,d0 nach DIN EN 13501 T1, Qualitätsklasse/Oberflächengüte A/B nach DIN EN 13353 einschl.Unterkonstruktuktion, bestehend aus:
-  Unterkonstruktion aus Rahmenhölzern, Holzwerkstoffplatten
  etc. zwischen oberen und unteren Stahlträgerflansch, mit
  max. 5 mm Überstand über Außenkanten Stahlträger
  unverschiebbar montiert und durch senkrechten Trägersteg
  (d ca. 9,5 mm) befestigt,
-  beidseitige, senkrechte längsverlaufende Verkleidungen, mit
  schräg hinterschnitter Kante (Dachneigung ca. 22 Grad) am
  obenseitigen Anschluss an abgehängte GK-Dachschrägen-
  verkleidung und ca. 8 mm Abstandsfuge zur Dachschräge, an
  unteren Abschluss mit Überstand um 3-Schicht-Plattenstärke
  zzgl. Höhendifferenzausgleich, auf Unternostruktion verschraubt,
-  untentseitige, horizontale Verkleidungplatte, längsverlaufend
  und oberflächenbündig zwischen seitliche senkrechten
  Verkleidungeplatten montiert und verschraubt
-  sämtliche Sichtflächen und -kanten feingeschliffen, Sichtkanten gerundet r= 3 mm.

Abmessungen der Verkleidungen:
-  seitliche, senkrechte Höhe:  ca. 40 cm und 30 cm
-  untenseitige, horizontale Breite:  ca. 25 cm
-  Verkleideter Umfang:  ca. 90 cm bis ca. 110 cm

Sämtliche Verschraubungen der Unterkostruktionshölzer und Holzwerkstoffplatten mittels Messing-Senkkopf-Schrauben mind. 40x3,5 mm, Befestigungsabstand je Seite max. 40 cm.

Fichte-3-Schicht-Massivholzplatte

'.............................'
Angebotenes Fabrikat

Abrechnung: Umfassungslänge Verkleidung x Pfettenlänge.
Menge: 22,000 m²

**01.05.2 3-seitige Verkleidung HEB-100-Stahlpfosten mit Dreischichtplatten, innen, Fichte natur**
3-seitige Verkleidung der raumseitigen Stahlpfosten aus HEB 100, 100/100 mm L/B, mit Beplankung aus 3-Schicht-Massiv-
holzplatte aus heimischer Fichte, d= 19 mm,  wie in Pos. 3-seitige Verkleidung IPE-450-Stahlträgerpfetten mit Dreischichtplatten, innen, Fichte natur beschrieben, bestehend aus:
-  Unterkonstruktion aus Rahmenhölzern, Holzwerkstoffplatten
  etc. zwischen den Stahlträgerflanschen, mit max. 5 mm
  Überstand über Außenkanten Stahlträger unverschiebbar
  montiert
-  3-seitige, senkrechte längsverlaufende Verkleidungen,
  einschl. Echstoßausbildung auf Gehrung und unsichtbarer
  Stoßverbindung mittels Nut-und Feder-Ausbildung
-  wand-, kopf- und bodenseitig stumpf gestoßen an verutzte
  Wände, Parkett und Unterseite der Leimholzpftette
-  sämtliche Sichtflächen und -kanten feingeschliffen, Sichtkanten gerundet r= 3 mm.

Einbau in Raum 201 B, DG.

Stützenhöhe:  ca. 230 cm
Verkleideter Stützenumfang:  ca. 420 mm

Abrechnung: Umfassung Verkleidung x Pfostenlänge.
Menge: 1,000 m²

**01.05.3 4-seitige Verkleidung HEB-100-Stahlpfosten mit Dreischichtplatten, innen, Fichte natur**
4-seitige Verkleidung der raumseitigen Stahlpfosten aus HEB 100, 100/100 mm L/B, mit Beplankung aus 3-Schicht-Massiv-
holzplatte, sonst wie in  Pos. 3-seitige Verkleidung IPE-450-
Stahlträgerpfetten mit Dreischichtplatten, innen, Fichte natur beschrieben, jedoch:
-  4-seitige, senkrechte längsverlaufende Verkleidungen,
  einschl. Echstoßausbildung auf Gehrung und unsichtbarer
  Stoßverbindung mittels Nut-und Feder-Ausbildung
-  wand-, kopf- und bodenseitig stumpf gestoßen an verutzte
  Wände, Parkett und Unterseite der Leimholzpftette
-  sämtliche Sichtflächen und -kanten feingeschliffen,
  Sichtkanten gerundet r= 3 mm.

Einbau in Räume:
201 B + 205 B, DG

Stützenhöhen:  2 Stk ca. 230 cm, 1 Stk ca.
  330 cm
Verkleideter Stützenumfang:  jeweils ca. 600 mm

Abrechnung: Umfassung Verkleidung x Pfostenlänge.
Menge: 5,000 m²

**01.05.4 4-seitige Verkleidung QRO-100-Stahlpfosten mit Dreischichtplatten, innen, Fichte natur**
4-seitige Verkleidung eines raumseitigen Stahlpfostens aus Quadratrohr 100/100 mm, mit Beplankung aus 3-Schicht-
Massivholzplatte, sonst wie in  Pos. 3-seitige Verkleidung IPE-450-Stahlträgerpfetten mit Dreischichtplatten, innen, Fichte natur beschrieben, jedoch:
-  4-seitige, senkrechte längsverlaufende Verkleidungen,
  einschl. Echstoßausbildung auf Gehrung und unsichtbarer
  Stoßverbindung mittels Nut-und Feder-Ausbildung sowie
  zusätzlicher Fixierungsverschraubung in Stahlstütze einschl.
  Verspachteln und Verschleifen der Schraubenköpfe
-  kopf- und bodenseitig stumpf gestoßen an GK-Decke und
  Linoleumbodenbelag
-  sämtliche Sichtflächen und -kanten feingeschliffen, Sichtkanten gerundet r= 3 mm.

Einbau in Raum 019 B, EG.

Stützenhöhen:  ca. 330 cm
Verkleideter Stützenumfang:  jeweils ca. 700 mm

Abrechnung: Umfassung Verkleidung x Pfostenlänge.
Menge: 2,000 m²

**01.05.5 2-seitige Verkleidung mit Dreischichtplatten für Vorhang-Parkstellung, ca. 1000/300/2000 mm L/B/H**
2-seitige (L-förmige) Verkleidung einschl. elementhoher Tür
(lotrechte Maserung), ca. 1000/300/2000 mm L/B/H, als Parknische für den bauseitigen Akustikvorhang, montiert an Innenseite Außenwand und Leimbinderpfosten der Dachkonstruktion, Ausführung in unterschiedlichen Bauhöhen, mit 3-Schicht-Massivholzplatten, sonst wie in  Pos. 3-seitige Verkleidung IPE-450-Stahlträgerpfetten mit Dreischichtplatten, innen, Fichte natur beschrieben, jedoch bestehend aus:
-  1-seitiger, feste Seitenwand, d=30 mm, ca. 1000/2000 mm
  L/H,
-  elementhohe Tür, ca. 300/2000 mm B/H, einschl. 3-Schicht-
  Massivholzplatte, 30/200 mm D/H, als Türanschlag, befestigt
  gegenüber der elementhohen Seitenwand auf innenseitige
  GK-Beplankung der Außenwand, als aufschlagende Tür auf
  Bandseite und Seitenwand (Schlossseite),
-  kopfseitig angepasst an Dachschrägenverkleidung aus
  GK-Platten, ca. 22 Grad,
-  rückseitig stumpf gestoßen an bauseitigen Leimbinder
-  bodenseitig stumpf gestoßen an GK-Decke und
  Parkettbelag,
-  kopf-, boden und rückseitig nicht sichtbar befesitigt mittels
  innenseitiger Stahl-Winkelblechen o. glw.,
-  sämtliche Sichtflächen und -kanten feingeschliffen, Sichtkanten gerundet r= 3 mm.
-  3 Stk Topfband-Scharniere mit Montageplatten für aufschlagendes Türblatt mit Eckanschlag (aufliegend) in
  werkzeugloser Montage, 3-dimensional justierbar,
  Seitenverstellung: ± 2 mm,
  Höhenverstellung: ± 3 mm,
  Tiefenverstellung: - 2 mm/+3 mm.
  Scharnierarm mit Aufschiebetechnik, mit integrierter
  Aushängesicherung und Schließautomatik, Öffnungswinkel
  bis 105°, Topf-ø 35 mm, Topftiefe 13 mm,
  Bohrbild 45/9,5 (Blum), Topf und Scharnierarm aus Stahl, alle
  Oberflächen matt vernickelt, einschl. Gelenkarm- und
  Scharnierkopfabdeckkappe.
  Krezuzmontageplatte für werkzeugfreie Montage, mit Selbsteinzugtechnik, Material Stahl, Spannbügel aus Zinkdruckguss, Oberfläche matt vernickelt, mit Excenter zur Tiefen- und
  Höhenverstellung ± 2 mm,
-  Türöffung mittels 2 Stk in Stirnkante der Seitenwand
  eingeborten Exzender-Druckstäben mit starker Feder
  (TIP-ON) einschl. der zugehörigen Einschraub-Magnet-
  haftplatten an der Schlosseite für aufschlagende Tür.

Leitfabrikate:  Blum Clip top Inserta (ohne Schließautomatik)
  mit TIP-ON-Feder in Langversion

Einbau in Raum 222 B moderner Musikunterricht, DG, Bt1 (obere Podestebene).
Menge: 2,000 Stk

**01.05.6 2-seitige Verkleidung mit Dreischichtplatten für Vorhang-Parkstellung, ca. 550/300/2400 mm L/B/H**
2-seitige (L-förmige) Verkleidung einschl. elementhoher Tür aus Fichte-3-Schichtplatten, wie in Pos.  beschrieben, jedoch Abmessung 550/300/2400 mm, und
-  1-seitiger, feste Seitenwand, d=30 mm, ca. 550/2400 mm
  L/H,
-  elementhohe Tür, ca. 300/2400 mm B/H, d=19 mm, einschl.
  3-Schicht-Massivholzplatte, 30/200 mm D/H, als Türanschlag.

Einbau in Raum 222 B moderner Musikunterricht, DG, Bt1 (untere Podestebene).
Menge: 2,000 Stk

**01.05.7 Öl-Polymerdispersion-Beschichtung, wasserverdünnbar, auf Pfettenverkleidung**
1-facher Anstrich mit wasserverdünnbarer, öl-modifizierter Polymer-Dispersion auf Stahlpfetten- und -stützenverkleidungen aus Holzdreischichtplatten der zuvor beschriebenen Positionen.
Ausführung nach Herstellerangaben.

Arbeitshöhen bis ca. 3,0 m

Produkteigenschaften:
-  lösungsmittelsfrei
-  offenporig
-  transparendfarbig
-  seidenmatter Glanzgrad
-  UV-abschirmend
-  wasserabweisend
-  abriebfest
-  speichel- und schweißecht nach DIN 53160
-  kinderspielzeuggeeignet nach EN 71.3
-  geruchsarm beim Auftragen
-  geruchslos nach Trocknung
-  spezifisches Gewicht: 1,05 - 1,15 g/cm³
-  Viskosität: 20-35s DIN ISO 2431/4 mm, sämig
-  ph-Wert: 8,1 - 8,9
-  kein Flammpunkt, flüssig nicht brennbar
-  EU-Grenzwert für das Produkt (Kat. A.e): 50 g/l VOC.

Leitfabrikat: OSMO Dekorwachs o. glw. A.

'.............................'
Angebotenes Fabrikat
Menge: 37,000 m²

**01.05.8 Fugenabdichtung mit Acryldichtungsmasse**
Fugenabdichtung mit überstreichbarelAcr, wasserfester Acryldichtungsmasse für elastische Anschlussfugen z. B. an Fensterbänken zu Mauerwerkwänden, anstrichverträglich nach DIN 52452, praktische Bewegungsaufnahme >18%, Farbe nach RAL und Wahl des AG, passend zum jeweiligen Farbton der Innenfensterbänke, Verkleidungen der Brüstungen und Pfetten etc., Fugenbreite 6 mm einschl. Hinterfüllung des Fugenhohlraums/Fugengrunds mit geschäumten PE-Dichtband o. glw.
Menge: 100,000 m

#### Titel 01.06 Bestandsdokumentation/Arbeiten auf Nachweis

**01.06.1 Bestandsdokumentation**
Erstellen einer Bestandsdokumentation über die erbrachte Leistung. Alle in den unten aufgelisteten Angaben zu den Nummern 1-5 müssen unter Einhaltung der nachstehenden Gliederung enthalten sein.

Inhaltsverzeichnis

1.  Firmendaten
1.1  Ansprechpartner
1.2  Fachbauleitererklärung
1.3  Fachunternehmererklärung
1.4  Übereinstimmungserklärung

2.  Planunterlagen

3.  Produkt- und Gerätedatenblätter /
  Verwendbarkeitsnachweis etc.

4.  Nachweise (Konstruktionen, Funktionstests, etc.)

5.  Pflegeanweisung mit Wartungshinweise
  Wartungsverträge

Hinweis zur Bestandsdokumentation:
Die Bestandsdokumentation ist mind. 10 Tage vor der Abnahme vorzulegen.
Der AN ist erst nach Vorlage der Dokumentation zur Stellung der Schlussrechnung berechtigt.
Die gesamte Bestandsdokumentation ist auf einen mobilen Datenträger (Stick o. glw.) sowie in 1-Fach in  Papierform (A4-Ordner) dem Bauherrn zu überreichen.
Die Bestandsdokumentation ist vorab per E-Mail an die Bauleitung zu senden.
Die vollständige Bestandsdokumentation ist Bestandteil der Leistung und Voraussetzung zur Zahlung der Schlussrechnung.
Menge: 1,000 psch

*Hinweis: Vorbemerkungen Stundenlohnarbeiten*
Vorbemerkungen Stundenlohnarbeiten

Unvorhersehbare Leistungen, die sich bei der Ausführung des Auftrags zwingend zur Erstellung des Werkes ergeben und unverzüglich vom Auftragnehmer erfüllt werden müssen, sind vor Arbeitsbeginn bei der Bauleitung anzuzeigen.
Regiearbeiten dürfen nur auf ausdrückliche Anordnung bzw. mit Genehmigung der Bauleitung durchgeführt werden.
Berichte hierüber sind spätestens 3 Tage nach Ausführung zur Unterschrift
vorzulegen. Nicht gegengezeichnete Berichte werden bei der Abrechnung nicht anerkannt.
In den schriftlichen Regieberichten ist aufzuführen:
-  das Datum
-  die Bezeichnung der Baustelle
-  die genaue Bezeichnung des Ausführungsortes innerhalb der Baustelle
-  die Art der Leistung,
-  die Namen der Arbeitskräfte und deren Berufs-, Lohn- und Gehaltsgruppe
-  die geleisteten Arbeitsstunden je Arbeitskraft
-  Geräteeinsatz mit Bezeichnung
-  verwendete Materialien

Stundenlohn- bzw. Regiearbeiten werden nach den vereinbarten Sätzen einschl. aller Zuschläge wie Unternehmerzuschläge, Lohnnebenkosten, Fahrgeld, Auslösen und dergleichen abgerechnet. Zeitzulagen erfolgen nach dem, bei der Ausführung, geltenden Tarifvertrag.
Bei allen Arbeiten wird nur die jeweils dafür notwendige Qualifikation des Personals anerkannt. Polier- und Aufsichtstunden werden nicht extra vergütet.
Es gelten die festen Stundenverrechnungssätze, in denen unaufgegliedert Lohn- und wirksame Leistungen sowie Lohn- und Gehaltsnebenkosten, wie Auslösungen,
Trennungs-, Wege-, Unterkunftsgeld, und Reisekosten, enthalten sind.
Zuschläge für Nacht-, Sonntags- und Feiertagsarbeiten sind nicht in die Verrechnungssätze einzubeziehen.
Der Bieter erklärt, daß die Verrechnungssätze unter Beachtung der preisrechtlichen Vorschriften ermittelt wurden und unabhängig von der Anzahl der abgerechneten Stunden gelten.

**01.06.2 Meister**
für unvorhersehbare Arbeiten, für deren Ausführung die Fachkenntnisse und der Rang eines Handwerksmeisters erforderlich ist.
Menge: 6,000 Std

**01.06.3 Vorarbeiter**
für unvorhersehbare Arbeiten, für deren Ausführung die Fachkenntnisse und der Rang eines Vorarbeiters erforderlich sind.
Menge: 8,000 Std

**01.06.4 Facharbeiter**
für unvorhersehbare Arbeiten, für deren Ausführung eine
Facharbeiterausbildung erforderlich ist.
Menge: 10,000 Std

**01.06.5 Zusätzliche An- und Abfahrt**
Zusätzliche An- und Abfahrt für 1 Kolonne Fachpersonal (bis
2 Personen) einschl. erforderl. Fahrzeuge (Transporter/LKW) bis 7,5 to mit Fahrer, bei bauseitig bedingten Arbeitsunterbrechungen ≥ 1 Arbeitstag, und keiner bestehenden Möglichkeit die Arbeiten in anderen Gebäudebereichen auszuführen.

Diese Position ist nur anrechenbar bei Entfernungen >30 km für die einfache und schnellste Fahrstrecke zwischen der Firmenstätte des AN, von der die Auftragsleistung erbracht wird, und der Baustelle.

Die Bauleitung ist vor dem Einstellen der Arbeiten entsprechend zu informieren, die Arbeitsunterbrechung ist zu begründen und zu dokumentieren.
Menge: 1,000 Stk

USt %: 19,00
